# Erhaltung Fahrbahn BAB - GAN
Angebotsaufforderung (GAEB DA XML 3.2, DA83)
Projekt: A-P0624-00
Währung: EUR
Nebenangebote zugelassen: ja
Auftraggeber: Autobahn GmbH des Bundes, Niederlassung Nordwest (Hannover), Außenstelle Bad Gandersheim, AdB-NL Nordwest, Bahnhofstr.1, 37581 Bad Gandersheim, Bahnhofstraße 1, 37581 Bad Gandersheim
Erstellt mit: GXML Toolbox V3.3 R20230829, iTWO_64 V25.0.650, 15.06.2026

## NOW_2026 Unterhaltungsmaßnahmen A7 - Göttingen
Datum: 15.06.2026
WaGr: 99_99_01

### Abschnitt 00 Baustelleneinrichtung

#### Unterabschnitt 00.00 Baustelleneinrichtung

**00.00.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'bei allen Maßnahmen über
angrenzende Wirtschaftswege oder Feldwege vorhanden'
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Vermessungspfä. aufn. u. entsorgen**
*** Pauschalposition
Sich auf den Maßnahmenflächen befindliche Vermessungspfähle des AG aufnehmen und fachgerecht entsorgen.
Material = Kiefernholz
Vegütet wird pauschal für alle Flächen.
Entsorgungskosten sind einzukalkulieren und  werden nicht separat vergütet.
Menge: 1,000 Psch

#### Unterabschnitt 00.01 Verkehrssicherung an Fahrradweg

*Hinweis: Beantragung Verkehrssicherung kürzerer Dauer*
Die Verkehrssicherung mindestens 14 Tage vor Arbeitsbeginn beantragen

**00.01.0001 Verk.sich. kürzerer Dauer durchf.**
Verkehrssicherung an Arbeitsstellen von kürzerer Dauer
betriebsfertig aufbauen, vorhalten, warten, instand
setzen, betreiben und abbauen. Vorübergehende Verkehrssicherungsmaßnahmen durchführen.
Nach RSA, Regelplan 'C II/2'

Für stationäre Arbeitsstelle einschließlich Umsetzen.
Länge des Arbeitsbereiches 'max. 50 m, gem. RSA
Regelplan CII/2.'

Gesamtdauer der Verkehrsführung 'ca. 4 Arbeitstage'

Bei Tageslicht.
Verkehrsrechtliche Anordnung nach Unterlagen des AG
einholen und zugehörige Unterlagen erstellen. Erforderliche Ortsbesichtigungen zur Erstellung der Planunterlagen für die verkehrsrechtliche Anordnung durchführen.
Anfallende Gebühren 'sind in die Kostenkalkulation
einzurechnen.'
Menge: 4,000 St

#### Unterabschnitt 00.02 Beweissicherung Wege

**00.02.0001 Beweissicherung**
*** Pauschalposition
'Beweissicherung nach VOB/B §3 Ziff. 4 für die Wirtschaftswege, Flächen und weiteren Zuwegungen vorsehen. Gesamtlänge der Beweissicherung umfasst ca. 22,5 km.
Zustandsfeststellung ist mittels Fotographien oder Videodokumentation sowie mittels schriftlicher Dokumentation durchzuführen.
Die Unterlagen sind in Papierform 3-fach dem AG zu übergeben.
Die Unterlagen sind zusätzlich auf digitalem Datenträger (CD/DVD) dem AG in 3-facher Form zu übergeben.'
Menge: 1,000 Psch

### Abschnitt 01 Pflegemaßnahmen Gö-Nord bis Gö

#### Unterabschnitt 01.00 Maßnahme 1A

**01.00.0001 Pflegeschnitt an Obstbäumen**
Obstbaum nach Unterlagen des AG schneiden. Sich reibende, kreuzende, beschädigte, kranke und tote Äste und Zweige abschneiden. Vorhandene Überwallungen erhalten. Stamm- und Stockaustriebe entfernen. Der Leittrieb ist freizustellen bzw. zu fördern.
Baumfremden Bewuchs baumschonend entfernen.
Abgerechnet wird nach Stück Baum.
Schnitt = Erhaltungsschnitt und Auslichtung der Krone.
Obstbaum = Hochstamm.
Baumart = Apfel, Kirsche, Mirabelle, Birne, Zwetschge.
Baumhöhe bis 5,00 m.
Kronenbreite bis 5,00 m.
Krone soweit zurückschneiden, dass mit Abstand = 1,50 m zum Fahrbahnrand und zur Flurstücksgrenze (Acker) keine Äste und Zweige herüberragen.
Schnittgut 'abtransportieren und nach Wahl des AN verwerten'
Menge: 81,000 St

**01.00.0002 Gehölzbestand verjüngen*Überwuchs 1,00 m*über 0,2-0,5St/m2**
StL-Nr. 2110763009192999
Gehölzbestand durch Auf-den-Stock-setzen verjüngen,
Schnitthöhe ca. 10 bis 20 cm über dem Boden. Beschädigte Gehölze des verbleibenden Bestands fachgerecht
schneiden. Abgerechnet wird die Grundfläche des Gehölzbestands (gemessen vom Wurzelstock der Randpflanzen).
Standort 'wegbegleitender Randstreifen eines
Wirtschaftsweges'

Überwuchs bis 1,00 m außerhalb des Wurzelstocks der
Randpflanzen.
Zeitraum 'seit der Pflanzung über 10 bis 20 Jahre'

Mittlere Dichte des Bestandes über 0,2 bis 0,5 Stück/m2
Auf-den-Stock-setzen 'abschnittsweise ca. 50 v. H. des
Bestandes, Länge der Abschnitte = ca. 5 m.'

Stammholz 'ist abzutransportieren und ist nach Wahl des AN zu verwerten
des AN über'

Schnittgut 'ist abzutransportieren und ist nach Wahl des AN zu verwerten'
Menge: 850,000 m2
Leistungsbereichkatalog: 107

**01.00.0003 Überwuchs entfernen**
Den Überwuchs des Gehölzbestandes beidseitig fachgerecht und sauber zurückschneiden. Abgerechnet wird nach Länge in Meter.
Standort = Gehölzbestand auf Teilflächen der Maßnahme entlang eines Wirtschaftsweges und eines Ackers. Überwuchs bis auf 0,5 m außerhalb des Wurzelstocks der Randpflanzen zurückschneiden.
Zeitraum seit letztem Rückschnitt über 5 bis 10 Jahre.
Mittlere Dichte des Bestandes über 0,2 bis 0,5 Stück/m2
Schnittgut 'ist abzutransportieren und ist nach Wahl des AN zu verwerten.'
Menge: 360,000 m

**01.00.0004 Extensivfläche mähen Trockenrasen*ganzflächig ab Mitte Juli*Balkenmäher Schnitthöhe 10 cm**
StL-Nr. 2110765010123199
Extensivfläche entsprechend der ökologischen Funktion
mähen.
Biotoptyp = Trocken- oder Halbtrockenrasen.
Ganzflächig.
Durchführen ab Mitte Juli.
Mähgerät = Balkenmäher.
Schnitthöhe 10 cm.
Mähgut 'nach 3-7 Tagen abräumen und nach Wahl des AN verwerten'
Menge: 6500,000 m2
Leistungsbereichkatalog: 107

#### Unterabschnitt 01.01 Maßnahme 2A

**01.01.0001 Gehölzbestand verjüngen Überwuchs 1,00 m*über 10-20 Jahre über 0,2-0,5St/m2**
StL-Nr. 2110763099122999
Gehölzbestand durch Auf-den-Stock-setzen verjüngen,
Schnitthöhe ca. 10 bis 20 cm über dem Boden. Beschädigte Gehölze des verbleibenden Bestands fachgerecht
schneiden. Abgerechnet wird die Grundfläche des Gehölzbestands (gemessen vom Wurzelstock der Randpflanzen).
Neigung 'eben'

Standort 'Gewässerrandstreifen, angrenzend an Bach und
Ackerfläche'

Überwuchs bis 1,00 m außerhalb des Wurzelstocks der
Randpflanzen.
Zeitraum seit letzter Verjüngung über 10 bis 20 Jahre.
Mittlere Dichte des Bestandes über 0,2 bis 0,5 Stück/m2
Auf-den-Stock-setzen 'selektiv ca. 50 v. H. des
Bestandes in ca. 10 m Abständen.'

Stammholz 'ist abzutransportieren und  ist nach Wahl
des AN zu verwerten'

Schnittgut 'ist abzutransportieren und  ist nach Wahl
des AN zu verwerten'
Menge: 750,000 m2
Leistungsbereichkatalog: 107

**01.01.0002 Gehölzbestand verjüngen Überwuchs 1,00 m*über 10-20 Jahre über 0,2-0,5St/m2*100v.H. a.d.Stock**
StL-Nr. 2110763099122599
Gehölzbestand durch Auf-den-Stock-setzen verjüngen,
Schnitthöhe ca. 10 bis 20 cm über dem Boden. Beschädigte Gehölze des verbleibenden Bestands fachgerecht
schneiden. Abgerechnet wird die Grundfläche des Gehölzbestands (gemessen vom Wurzelstock der Randpflanzen).
Neigung 'eben'

Standort 'Gewässerrandstreifen, westlichste Teilfläche'

Überwuchs bis 1,00 m außerhalb des Wurzelstocks der
Randpflanzen.
Zeitraum seit letzter Verjüngung über 10 bis 20 Jahre.
Mittlere Dichte des Bestandes über 0,2 bis 0,5 Stück/m2
Auf-den-Stock-setzen 100 v.H. des Bestandes.
Stammholz 'ist abzutransportieren und  ist nach Wahl
des AN zu verwerten'

Schnittgut 'ist abzutransportieren und  ist nach Wahl
des AN zu verwerten'
Menge: 250,000 m2
Leistungsbereichkatalog: 107

**01.01.0003 Überwuchs entfernen**
Den Überwuchs des Gehölzbestandes einseitig zum angrenzenden Acker hin fachgerecht und sauber zurückschneiden. Abgerechnet wird nach Länge in Meter.
Standort = Gehölzbestand auf Teilflächen der Maßnahme entlang eines Ackers.
Überwuchs bis auf 0,5 m außerhalb des Wurzelstocks der Randpflanzen zurückschneiden.
Gehölzarten = Weide, Hartriegel, Haselnuss.
Zeitraum seit letztem Rückschnitt über 5 bis 10 Jahre.
Mittlere Dichte des Bestandes über 0,2 bis 0,5 Stück/m2
Schnittgut 'ist abzutransportieren und ist nach Wahl des AN zu verwerten.'
Menge: 150,000 m

*Hinweis: Innherhalb der Baustelle befindet*
Innherhalb der Baustelle befindet sich ein liegender, abgestorbener Baum, dessen Äste stammnah einzukürzen sind. Die Äste sind anschließend so um den Stamm aufzuschichten, dass ein rutschfester Totholz-Haufen entsteht. Maschinen nach Wahl des AN.

**01.01.0004 Totholz-Haufen herstellen Holz i. fördern*Fläche DU 3,00 m Höhe 1,50 m**
StL-Nr. 211074301102
Totholz-Haufen aus naturbelassenem Stamm- und Astholz
des AG verrutschfest herstellen.
Holz innerhalb der Baustelle aufnehmen und fördern.
Grundfläche des Haufens Durchmesser ca. 3,00 m.
Höhe des Haufens ca. 1,50 m.
Menge: 1,000 St
Leistungsbereichkatalog: 107

**01.01.0005 Extensivfläche mähen Trockenrasen*ganzflächig ab Mitte Juli*Balkenmäher Schnitthöhe 10 cm**
StL-Nr. 2110765010123199
Extensivfläche entsprechend der ökologischen Funktion
mähen.
Biotoptyp = Trocken- oder Halbtrockenrasen.
Ganzflächig.
Durchführen ab Mitte Juli.
Mähgerät = Balkenmäher.
Schnitthöhe 10 cm.
Mähgut 'nach 3-7 Tagen abräumen und nach Wahl des AN verwerten'
Menge: 3000,000 m2
Leistungsbereichkatalog: 107

**01.01.0006 Saatbett vorbereiten**
Fläche für die Ansaat durch Mahdgutübertragung vorbereiten.
Maschine = Bodenfräse
Der Boden ist bis in eine Tiefe von 0,3 m zu lockern und ebenmäßig herzurichten.
Standort = Gewässerrandstreifen
Neigung = eben
Beschaffenheit des Bodens = gegrubberte Ackerfläche
Menge: 700,000 m2

**01.01.0007 Mähgut für Mähgutübertrag gewinnen Bestand AG*erster Schnitt*Aufnahme frisch**
StL-Nr. 2110720611909919
Mähgut für Mähgutübertrag von Spenderfläche gewinnen.
Spenderfläche = Bestand des AG.
Erster Schnitt.
Erntezeitpunkt 'ab Mitte Juli bis Ende August'

Biotoptyp 'krautreicher Saum'

Mähgerät 'nach Wahl des AN'

Aufnahme frisch.
Technologie der Mähgutaufnahme 'nach Wahl des AN'
Menge: 700,000 m2
Leistungsbereichkatalog: 107

**01.01.0008 Mähgut übertragen (Mähgutübertrag) Unterlagen AG**
StL-Nr. 211072081000
Mähgut von Spenderfläche übertragen und gleichmäßig andecken.
Andeckfläche nach Unterlagen des AG.
Menge: 700,000 m2
Leistungsbereichkatalog: 107

**01.01.0009 Begrenzungspfähle liefern u. setzen**
Begrenzungspfähle zum Abgrenzen von Vegetationsflächen
nach Unterlagen des AG liefern und standfest setzen.
Pfähle aus Stiel- oder Traubeneiche (Spaltpfahl).
Pfahllänge '2,50 m'

Durchmesser = 20 bis 30 cm.
Pfähle 'als Grenzmarkierung zur Ackerfläche'
Einbautiefe in gewachsenem Boden = 1,00 m
Standortwahl der Pfähle erfolgt in Abstimmung mit dem AG.
Menge: 10,000 St

#### Unterabschnitt 01.02 Maßnahme 3A

**01.02.0001 Gehölzbestand verjüngen über 10-20 Jahre*über 0,2-0,5St/m2**
StL-Nr. 2110763009922999
Gehölzbestand durch Auf-den-Stock-setzen verjüngen,
Schnitthöhe ca. 10 bis 20 cm über dem Boden. Beschädigte Gehölze des verbleibenden Bestands fachgerecht
schneiden. Abgerechnet wird die Grundfläche des Gehölzbestands (gemessen vom Wurzelstock der Randpflanzen).
Standort 'Feldhecke zwischen Acker und Wirtschaftsweg'

Überwuchs 'bis 0,50 m außerhalb des Wurzelstocks der
Randpflanzen.'

Zeitraum seit letzter Verjüngung über 10 bis 20 Jahre.
Mittlere Dichte des Bestandes über 0,2 bis 0,5 Stück/m2
Auf-den-Stock-setzen 'abschnittsweise ca. 50 v. H. des
Bestands in ca. 5 m Abständen'

Stammholz 'ist abzutransportieren und nach Wahl des AN
zu verwerten'

Schnittgut 'ist abzutransportieren und nach Wahl des AN
zu verwerten'
Menge: 1100,000 m2
Leistungsbereichkatalog: 107

**01.02.0002 Überwuchs entfernen**
Den Überwuchs des Gehölzbestandes beidseitig fachgerecht und sauber zurückschneiden. Abgerechnet wird nach Länge in Meter.
Standort = Gehölzbestand auf Teilflächen der Maßnahme entlang eines Ackers und eines Wirtschaftsweges. Überwuchs auf 0,5 m außerhalb des Wurzelstocks der Randpflanzen zurückschneiden.
Zeitraum seit letztem Rückschnitt über 5 bis 10 Jahre.
Mittlere Dichte des Bestandes über 0,2 bis 0,5 Stück/m2
Schnittgut 'ist abzutransportieren und ist nach Wahl des AN zu verwerten.'
Menge: 500,000 m

**01.02.0003 Extensivfläche mähen Trockenrasen*ganzflächig ab Mitte Juli*Balkenmäher Schnitthöhe 10 cm**
StL-Nr. 2110765010123199
Extensivfläche entsprechend der ökologischen Funktion
mähen.
Biotoptyp = Trocken- oder Halbtrockenrasen.
Ganzflächig.
Durchführen ab Mitte Juli.
Mähgerät = Balkenmäher.
Schnitthöhe 10 cm.
Mähgut 'nach 3-7 Tagen abräumen und nach Wahl des AN verwerten'
Menge: 1600,000 m2
Leistungsbereichkatalog: 107

**01.02.0004 Begrenzungspfähle liefern u. setzen**
Begrenzungspfähle zum Abgrenzen von Vegetationsflächen
nach Unterlagen des AG liefern und standfest setzen.
Pfähle aus Stiel- oder Traubeneiche (Spaltpfahl).
Pfahllänge '2,50 m'

Kantenlängen = 25 bis 30 cm.
Pfähle 'als Grenzmarkierung zur Ackerfläche'
Einbautiefe in gewachsenem Boden = 1,00 m
Standortwahl der Pfähle erfolgt in Abstimmung mit dem AG.
Menge: 13,000 St

*Hinweis: Hinweis 4A*
Die Unterhaltungsmaßnahmen an der Fläche 4A teilen sich in zwei Teilbereiche auf: 4.1 = OZ 01.03.0001. bis 01.03.0010. ; 4.2 = OZ. 01.03.0011. bis 01.03.0014.

#### Unterabschnitt 01.03 Maßnahme 4A

**01.03.0001 Totholz am Baum beseitigen*Baumhöhe ü. 20 m Kronen-DU ü. 15 m**
StL-Nr. 211077349549
Totholz am Baum nach Unterlagen des AG beseitigen. Tote
und gebrochene Äste ab 3 cm Durchmesser abschneiden,
vorhandene Überwallungen erhalten. Abgerechnet wird
nach Stück Baum.
Baumstandort 'entlang eines unbefestigten
Wirtschaftsweges'

Baumhöhe über 20,00 m.
Kronendurchmesser über 15,00 m.
Schnittgut 'dem Totholz-Haufen zuführen'
Menge: 4,000 St
Leistungsbereichkatalog: 107

*Hinweis*
Gemäß ZTV-Baumpflege dürfen bei der Entfernung von baumfremden Bewuchs keine Motorsägen eingesetzt werden. Die Entfernung ist baumschonend vorzunehmen.

**01.03.0002 Baumfremden Bewuchs entfernen**
Baumfremden Bewuchs aus Krone baumschonend entfernen.
Baumart = Pappel
Baumhöhe = über 20 m
Kronendurchmesser = über 15 m
Art des baumfremden Bewuchs = Misteln
Kein Einsatz von Motorsägen. Die Misteln ausbrechen oder mit der Handsäge entfernen.
Die Entsorgung erfolgt nach Wahl des AN.
Abgerechnet wird nach Stück Baum.
Menge: 4,000 St

**01.03.0003 Lichtraumprofilschnitt durchführen**
StL-Nr. 211077329009
Lichtraumprofilschnitt durchführen. Äste erforderlichenfalls auf Zugast einkürzen oder auf Astring
absägen. Abgerechnet wird nach Stück Baum.
Höhe 'des lichten Raumes = 4,5 m über unbefestigtem
Wirtschafsweg (Grasbewuchs)'

Schnittgut 'ist abzutransportieren und ist nach Wahl
des AN zu verwerten.'
Menge: 4,000 St
Leistungsbereichkatalog: 107

**01.03.0004 Gehölzbestand verjüngen*Überwuchs 2,00 m über 10-20 Jahre*über 0,2-0,5St/m2**
StL-Nr. 2110763009222999
Gehölzbestand durch Auf-den-Stock-setzen verjüngen,
Schnitthöhe ca. 10 bis 20 cm über dem Boden. Beschädigte Gehölze des verbleibenden Bestands fachgerecht
schneiden. Abgerechnet wird die Grundfläche des Gehölzbestands (gemessen vom Wurzelstock der Randpflanzen).
Standort 'Randpflanzen an entlang einer Feucht-/Nasswiese'

Überwuchs bis 2,00 m außerhalb des Wurzelstocks der
Randpflanzen.
Zeitraum seit letzter Verjüngung über 10 bis 20 Jahre.
Mittlere Dichte des Bestandes über 0,2 bis 0,5 Stück/m2
Auf-den-Stock-setzen 'selektiv ca. 25 v.H. des
Bestandes, ca. jede 4. Pflanze'

Stammholz 'ist abzutransportieren und nach Wahl des AN
verwerten'

Schnittgut 'ist abzutransportieren und nach Wahl des AN
verwerten'
Menge: 50,000 m2
Leistungsbereichkatalog: 107

**01.03.0005 Überwuchs entfernen**
Den Überwuchs eines Gehölzbestandes einseitig entlang einer Feuchtwiese zurückschneiden.
Überwuchs bis 1,0 m außerhalb des Wurzelstocks. Beschädigte Gehölze des verbleibenden Bestands fachgerecht schneiden. Abgerechnet wird nach Länge in Meter des Bestandes.
Standort = Randpflanzen eines flächigen Gehölzbestandes angrenzend an eine Nasswiese.
Überwuchs auf 0,5 m außerhalb des Wurzelstocks der Randpflanzen zurückschneiden.
Zeitraum seit letztem Rückschnitt bis 5 Jahre.
Mittlere Dichte des Bestandes über 0,2 bis 0,5 Stück/m2
Schnittgut 'ist abzutransportieren und nach Wahl des AN verwerten'
Menge: 25,000 m

**01.03.0006 Überwuchs entfernen**
Den Überwuchs eines Gehölzbestandes einseitig entlang eines Wirtschaftsweges zurückschneiden.
Überwuchs bis 1,00 m außerhalb des Wurzelstocks. Beschädigte Gehölze des verbleibenden Bestands fachgerecht schneiden. Abgerechnet wird nach Länge in Meter des Bestandes.
Standort = Randpflanzen eines flächigen Gehölzbestandes entlang eines Wirtschaftsweges.
Überwuchs auf 0,5 m außerhalb des Wurzelstocks der Randpflanzen zurückschneiden.
Zeitraum seit letztem Rückschnitt bis 5 Jahre.
Mittlere Dichte des Bestandes über 0,2 bis 0,5 Stück/m2
Schnittgut 'ist abzutransportieren und nach Wahl des AN verwerten'
Menge: 50,000 m

*Hinweis: Die Vegetation besteht aus Drüsigem*
Die Vegetation besteht aus Drüsigem Springkraut, Brennnesseln und einem geringen Teil an Altgrasbeständen.

**01.03.0007 Extensivfläche mähen Feucht/Nasswiese*ganzflächig ab Mitte Juli*Freischneidegerät Schnitthöhe 15 cm**
StL-Nr. 2110765040121299
Extensivfläche entsprechend der ökologischen Funktion
mähen.
Biotoptyp = Feucht- oder Nasswiese.
Ganzflächig.
Durchführen ab Mitte Juli.
Mähgerät = Freischneidegerät.
Schnitthöhe 15 cm.
Mähgut 'am Tag des Schnittes abräumen und nach Wahl des
AN verwerten'
Menge: 550,000 m2
Leistungsbereichkatalog: 107

**01.03.0008 Totholz-Haufen herstellen Holz i. fördern Höhe 1,50 m**
StL-Nr. 211074301902
Totholz-Haufen aus naturbelassenem Stamm- und Astholz
des AG verrutschfest herstellen.
Holz innerhalb der Baustelle aufnehmen und fördern.
Grundfläche des Haufens 'ergibt sich aus der Mende des
sich innerhalb der Baustelle befindlichen Totholzes'

Höhe des Haufens ca. 1,50 m.
Menge: 1,000 St
Leistungsbereichkatalog: 107

**01.03.0009 Nicht gef.Siedlungsabfall aufnehmen Veget.fläche**
StL-Nr. 1210200129
Nicht gefährlichen Siedlungsabfall aufnehmen und nach
Unterlagen des AG trennen und lagern. Entsorgung wird
gesondert vergütet.
Abgerechnet wird nach Wiegescheinen.
Abfall von Vegetationsflächen.
Lagerfläche 'nicht innerhalb der
Baustelle/Vegetationsfläche'
Menge: 0,050 t
Leistungsbereichkatalog: 102

**01.03.0010 N. gefährl. Siedl.abfall entsorgen Gebühr einrechn.**
StL-Nr. 1210210501
Gelagerten nicht gefährlichen Siedlungsabfall getrennt
laden, fördern und einem Entsorgungsträger nach Unterlagen des AG übergeben.
Abgerechnet wird nach Wiegescheinen.
Gebühren der Abfallentsorgung sind einzurechnen.
Menge: 0,050 t
Leistungsbereichkatalog: 102

**01.03.0011 Gehölzbestand verjüngen Überwuchs 2,00 m*5-10 Jahre über 0,2-0,5St/m2**
StL-Nr. 2110763099212999
Gehölzbestand durch Auf-den-Stock-setzen verjüngen,
Schnitthöhe ca. 10 bis 20 cm über dem Boden. Beschädigte Gehölze des verbleibenden Bestands fachgerecht
schneiden. Abgerechnet wird die Grundfläche des Gehölzbestands (gemessen vom Wurzelstock der Randpflanzen).
Neigung 'eben'

Standort 'entlang eines Grabens neben einem
Wirtschaftsweg'

Überwuchs bis 2,00 m außerhalb des Wurzelstocks der
Randpflanzen.
Zeitraum seit letzter Verjüngung 5 bis 10 Jahre.
Mittlere Dichte des Bestandes über 0,2 bis 0,5 Stück/m2
Auf-den-Stock-setzen 'abschnitssweise ca. 50 v. H. des
Bestandes in ca. 5 m Abschnitten'

Stammholz 'ist abzutransportieren und ist nach Wahl des AN zu verwerten.'

Schnittgut 'ist abzutransportieren und ist nach Wahl des AN zu verwerten.'
Menge: 250,000 m2
Leistungsbereichkatalog: 107

**01.03.0012 Überwuchs entfernen**
Den Überwuchs des Gehölzbestandes beidseitig fachgerecht und sauber zurückschneiden. Abgerechnet wird nach Länge in Meter.
Standort = flächiger Gehölzbestand zwischen Pferdeweide und Graben.
Überwuchs auf 0,5 m außerhalb des Wurzelstocks der Randpflanzen zurückschneiden.
Zeitraum seit letztem Rückschnitt über 5 bis 10 Jahre.
Mittlere Dichte des Bestandes über 0,2 bis 0,5 Stück/m2
Schnittgut 'ist abzutransportieren und ist nach Wahl des AN zu verwerten.'
Menge: 70,000 m

**01.03.0013 Extensivfläche mähen Wiese*ganzflächig*ab Mitte Juli Balkenmäher*Schnitthöhe 10 cm**
StL-Nr. 2110765030123199
Extensivfläche entsprechend der ökologischen Funktion
mähen.
Biotoptyp = Wiese.
Ganzflächig.
Durchführen ab Mitte Juli.
Mähgerät = Balkenmäher.
Schnitthöhe 10 cm.
Mähgut 'nach 3-7 Tagen abräumen und nach Wahl des AN verwerten'
Menge: 275,000 m2
Leistungsbereichkatalog: 107

**01.03.0014 Begrenzungspfähle liefern u. setzen**
Begrenzungspfähle zum Abgrenzen von Vegetationsflächen
nach Unterlagen des AG liefern und standfest setzen.
Pfähle aus Stiel- oder Traubeneiche (Spaltpfahl).
Pfahllänge '2,50 m'

Kantenlängen = 25 bis 30 cm.
Pfähle 'als Grenzmarkierung zur Ackerfläche'
Einbautiefe in gewachsenem Boden = 1,00 m
Standortwahl der Pfähle erfolgt in Abstimmung mit dem AG.
Menge: 4,000 St

#### Unterabschnitt 01.04 Maßnahme 5A

**01.04.0001 Pflegeschnitt an Obstbäumen (< 5 m)**
Obstbaum nach Unterlagen des AG schneiden. Sich reibende, kreuzende, beschädigte, kranke und tote Äste und Zweige abschneiden. Vorhandene Überwallungen erhalten. Stamm- und Stockaustriebe entfernen. Misteln ausbrechen.
Abgerechnet wird nach Stück Baum.
Schnitt = Erhaltungsschnitt und Auslichtung der Krone.
Obstbaum = Hochstamm.
Baumart = Apfel, Kirsche, Birne, Zwetschgen.
Baumhöhe bis 5,00 m.
Kronenbreite bis 5,00 m.
Krone soweit zurückschneiden, dass mit Abstand = 1,50 m zum Fahrbahnrand und zu der Grenze zur landwirtschaftlichen Fläche keine Äste und Zweige überhängen.
Schnittgut 'abräumen und nach Wahl des AN verwerten'
Menge: 23,000 St

**01.04.0002 Pflegeschnitt an Obstbäumen (> 5 m)**
Obstbaum nach Unterlagen des AG schneiden. Sich reibende, kreuzende, beschädigte, kranke und tote Äste und Zweige abschneiden. Vorhandene Überwallungen erhalten. Stamm- und Stockaustriebe entfernen. Misteln ausbrechen.
Abgerechnet wird nach Stück Baum.
Schnitt = Erhaltungsschnitt und Auslichtung der Krone.
Obstbaum = Hochstamm.
Baumart = Apfel, Kirsche, Birne, Zwetschgen.
Baumhöhe über 5,00 m bis 10,00 m.
Kronenbreite bis 5,00 m.
Krone soweit zurückschneiden, dass mit Abstand = 1,50 m zum Fahrbahnrand und zu der Grenze zur landwirtschaftlichen Fläche keine Äste und Zweige überhängen.
Schnittgut 'abräumen und nach Wahl des AN verwerten'
Menge: 6,000 St

*Hinweis*
Der Erziehungsschnitt ist gemäß ZTV-Baumpflege (2017) durchzuführen.

**01.04.0003 Erziehungsschn. an Jungbaum durchf.*Baumhöhe bis 4 m Stammh. bis 2,2 m*Kronen-DU bis 2 m auf Astring schn.*unregelmäßig**
StL-Nr. 2110772891111209
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumstandort 'bestehende Obstbaumreihe entlang eines
unbefestigten Wirtschaftsweges'

Baumhöhe bis 4,00 m.
Stammhöhe bis 2,20 m.
Kronendurchmesser bis 2,00 m.
Äste des unteren Astkranzes zur Stammverlängerung auf
Astring entfernen.
Pflegezustand = bisher unregelmäßig durchgeführt.
Leittrieb 'fördern, konkurrierende Triebe entfernen'
Menge: 4,000 St
Leistungsbereichkatalog: 107

**01.04.0004 Baumverankerung entfernen Einzelpfahl**
StL-Nr. 2110762419
Baumverankerung einschl. Bindung entfernen.
Verankerung = Einzelpfahl.
Pfähle 'glatt über dem Erdboden absägen'
Menge: 4,000 St
Leistungsbereichkatalog: 107

*Hinweis: Gemäß ZTV-Baumpflege dürfen bei der*
Gemäß ZTV-Baumpflege dürfen bei der Entfernung von baumfremden Bewuchs keine Motorsägen eingesetzt werden. Die Entfernung ist baumschonend vorzunehmen.

**01.04.0005 Baumfremden Bewuchs entfernen**
Baumfremden Bewuchs aus Krone baumschonend entfernen.
Baumart = Obstbäume
Baumhöhe = über 5 m bis 10 m
Kronendurchmesser = bis 5 m
Art des baumfremden Bewuchs = Misteln
Kein Einsatz von Motorsägen. Die Misteln ausbrechen oder mit der Handsäge entfernen.
Die Entsorgung erfolgt nach Wahl des AN.
Abgerechnet wird nach Stück Baum.
Menge: 6,000 St

**01.04.0006 Einzelgehölz pflegen**
Einzelgehölz in bestehender Obtsbaumreihe pflegen. Kronenpflege durchführen. Sich reibende, kreuzende, beschädigte, kranke und tote Äste und Zweige abschneiden. Vorhandene Überwallungen erhalten. Stamm- und Stockaustriebe entfernen.
Baumart = Walnuss
Baumhöhe über 10 m bis 15 m
Kronenbreite = bis 10 m
Stammdurchmesser über 50 cm bis 75 cm
Menge: 1,000 St

**01.04.0007 Einzelgehölz pflegen**
Einzelgehölz in bestehender Obtsbaumreihe pflegen. Kronenpflege durchführen. Sich reibende, kreuzende, beschädigte, kranke und tote Äste und Zweige abschneiden. Vorhandene Überwallungen erhalten. Stamm- und Stockaustriebe entfernen.
Baumart = Weide
Baumhöhe über 10 m bis 15 m
Kronenbreite = bis 10 m
Stammdurchmesser über 50 cm bis 75 cm
Menge: 1,000 St

**01.04.0008 Lichtraumprofilschnitt durchführen**
StL-Nr. 211077329909
Lichtraumprofilschnitt durchführen. Äste erforderlichenfalls auf Zugast einkürzen oder auf Astring
absägen. Abgerechnet wird nach Stück Baum.
Höhe 'des lichten Raumes = 4,5 m über dem Wirtschaftsweg, 2,5 m über beschwachsenem Randstreifen'

Breite 'des seitlichen Sicherheitsraumes gemessen von
dem Rand des Wirtschaftsweges = 1,0 m'

Schnittgut 'ist abzuräumen und nach Wahl des AN verwerten'
Menge: 2,000 St
Leistungsbereichkatalog: 107

**01.04.0009 Extensivfläche mähen*ganzflächig ab Mitte Juli*Balkenmäher Schnitthöhe 10 cm**
StL-Nr. 2110765090123199
Extensivfläche entsprechend der ökologischen Funktion
mähen.
Biotoptyp 'Wiese unter Baumreihe'

Ganzflächig.
Durchführen ab Mitte Juli.
Mähgerät = Balkenmäher.
Schnitthöhe 10 cm.
Mähgut 'nach 3-7 Tagen abräumen und nach Wahl des AN verwerten'
Menge: 1600,000 m2
Leistungsbereichkatalog: 107

**01.04.0010 Begrenzungspfähle liefern u. setzen**
Begrenzungspfähle zum Abgrenzen von Vegetationsflächen
nach Unterlagen des AG liefern und standfest setzen.
Pfähle aus Stiel- oder Traubeneiche (Spaltpfahl).
Pfahllänge '2,50 m'

Kantenlängen = 25 bis 30 cm.
Pfähle 'als Grenzmarkierung zur Ackerfläche'
Einbautiefe in gewachsenem Boden = 1,00 m
Standortwahl der Pfähle erfolgt in Abstimmung mit dem AG.
Menge: 10,000 St

#### Unterabschnitt 01.05 Maßnahme 7A

*Hinweis*
Der einzukürzende Baum ist mehrstämmig und steht in einem dichten Gehölzbestand aus überwiegend Weiden.

**01.05.0001 Krone einkürzen Weide Baumhöhe ü. 5-10m*Kronen-DU ü.5-10m Höhe 1,00-2,00 m*Breite 2,00-3,00m schneiden**
StL-Nr. 2110774069221410
Krone einkürzen. Äste in seitlicher Ausdehnung und Höhe
auf Zugast schneiden. Schnittgut nach Wahl des AN verwerten. Abgerechnet wird nach Stück Baum.
Baumart = Weide.
Baumstandort 'entlang eines Gewässerrandstreifens
zwischen Bach und landwirtschaftlichter Fläche'

Baumhöhe über 5,00 m bis 10,00 m.
Kronendurchmesser über 5,00 m bis 10,00 m.
Einkürzung in der Höhe um ca. 1,00 m bis 2,00 m.
Einkürzung in der Breite um ca. 2,00 m bis 3,00 m.
Sich reibende, kreuzende, beschädigte, kranke und abgestorbene Äste und Zweige schneiden, bei totem Holz vorhandene Überwallungen erhalten.
Menge: 1,000 St
Leistungsbereichkatalog: 107

**01.05.0002 Gehölzbestand verjüngen Überwuchs 1,00 m*über 10-20 Jahre über 0,2-0,5St/m2*50v.H.Schachbrett**
StL-Nr. 2110763099122399
Gehölzbestand durch Auf-den-Stock-setzen verjüngen,
Schnitthöhe ca. 10 bis 20 cm über dem Boden. Beschädigte Gehölze des verbleibenden Bestands fachgerecht
schneiden. Abgerechnet wird die Grundfläche des Gehölzbestands (gemessen vom Wurzelstock der Randpflanzen).
Neigung 'eben'

Standort 'Gewässerrandstreifen'

Überwuchs bis 1,00 m außerhalb des Wurzelstocks der
Randpflanzen.
Zeitraum seit letzter Verjüngung über 10 bis 20 Jahre.
Mittlere Dichte des Bestandes über 0,2 bis 0,5 Stück/m2
Auf-den-Stock-setzen, schachbrettartig ca. 50 v.H. des
Bestandes nach Unterlagen des AG.
Stammholz 'abräumen und nach Wahl des AN verwerten'

Schnittgut 'abräumen und nach Wahl des AN verwerten'
Menge: 900,000 m2
Leistungsbereichkatalog: 107

*Hinweis: Die Position bezieht sich auf die*
Die Position bezieht sich auf die Randpflanzen des Bestandes in der vorherigen Position OZ. 01.05.0002.)

**01.05.0003 Gehölzbestand verjüngen Überwuchs 1,00 m*über 10-20 Jahre über 0,2-0,5St/m2**
StL-Nr. 2110763099122999
Gehölzbestand durch Auf-den-Stock-setzen verjüngen,
Schnitthöhe ca. 10 bis 20 cm über dem Boden. Beschädigte Gehölze des verbleibenden Bestands fachgerecht
schneiden. Abgerechnet wird die Grundfläche des Gehölzbestands (gemessen vom Wurzelstock der Randpflanzen).
Neigung 'eben'

Standort 'Gewässerrandstreifen'

Überwuchs bis 1,00 m außerhalb des Wurzelstocks der
Randpflanzen.
Zeitraum seit letzter Verjüngung über 10 bis 20 Jahre.
Mittlere Dichte des Bestandes über 0,2 bis 0,5 Stück/m2
Auf-den-Stock-setzen 'im Randbereich des Bestandes = 25 v.H.'

Stammholz 'abräumen und nach Wahl des AN verwerten'

Schnittgut 'abräumen und nach Wahl des AN verwerten'
Menge: 175,000 m2
Leistungsbereichkatalog: 107

**01.05.0004 Überwuchs entfernen**
Den Überwuchs des Gehölzbestandes einseitig fachgerecht und sauber zurückschneiden. Abgerechnet wird nach Länge in Meter.
Standort = Gehölzbestand auf Teilflächen der Maßnahme entlang eines Ackers und eines Grabens. Überwuchs auf 0,5 m außerhalb des Wurzelstocks der Randpflanzen zurückschneiden.
Zeitraum seit letztem Rückschnitt über 5 bis 10 Jahre.
Mittlere Dichte des Bestandes über 0,2 bis 0,5 Stück/m2
Schnittgut 'ist abzutransportieren und ist nach Wahl des AN zu verwerten.'
Menge: 115,000 m

**01.05.0005 Extensivfläche mähen Wiese*ganzflächig*ab Mitte Juli Balkenmäher*Schnitthöhe 10 cm**
StL-Nr. 2110765030123199
Extensivfläche entsprechend der ökologischen Funktion
mähen.
Biotoptyp = Wiese.
Ganzflächig.
Durchführen ab Mitte Juli.
Mähgerät = Balkenmäher.
Schnitthöhe 10 cm.
Mähgut 'nach 3-7 Tagen abräumen und nach Wahl des AN verwerten'
Menge: 2900,000 m2
Leistungsbereichkatalog: 107

**01.05.0006 Extensivfläche mähen Feucht/Nasswiese auf Teilflächen*Schnitthöhe 10 cm**
StL-Nr. 2110765049299199
Extensivfläche entsprechend der ökologischen Funktion
mähen.
Biotoptyp = Feucht- oder Nasswiese.
Neigung 'eben'

Auf Teilflächen.
Durchführen 'ab Mitte Juli'

Mähgerät 'Handmähgerät'

Schnitthöhe 10 cm.
Mähgut 'nach 3-7 Tagen händisch abräumen und nach Wahl des AN verwerten'
Menge: 1000,000 m2
Leistungsbereichkatalog: 107

*Hinweis: Auf der zu entkusselnden*
Auf der zu entkusselnden Extensivfläche steht ein junger Weidenbestand.

**01.05.0007 Extensivfläche entkusseln Ruderalfluren**
StL-Nr. 21107652209999
Extensivfläche entkusseln (Gehölzaufwuchs entfernen).
Biotoptyp = Ruderalfluren, Altgrasbestände, Hochstaudenfluren.
Anteil des Gehölzaufwuchses '100 v. H.'

Höhe des Gehölzaufwuchses 'über 100 cm'

Gehölze 'nach Wahl des AN entfernen'

Pflanzenteile 'sind abzutransportieren und nach Wahl des AN zu verwerten'
Menge: 400,000 m2
Leistungsbereichkatalog: 107

**01.05.0008 Habitatbaum schneiden**
Habitatbaum herstellen.
Ausgebrochene Äste fachgerecht zurückschneiden.
Schnittgut zum Totholz-Haufen aufschichten.
Baumart = Weide
Baumstandort = innerhalb der Baustelle an Randstreifen eines Bachs
Baumhöhe bis 5,00 m
Baumhöhe nach Rückschnitt als Habitatbaum = ca. 3,00 m in Absprache mit AG
Menge: 1,000 St
Leistungsbereichkatalog: 107

*Hinweis: Innerhalb der Baustelle befindet*
Innerhalb der Baustelle befindet sich neben der Weide weiteres Totholz. Die zurückgeschnittenen Äste der Weide sind zusammen mit diesem Totholz zu einem rutschfesten Totholz-Haufen aufzuschichten. Zum Schutz des Bodens sind keine schweren Maschinen zu verwenden

**01.05.0009 Totholz-Haufen herstellen Holz i. fördern Höhe 1,50 m**
StL-Nr. 211074301902
Totholz-Haufen aus naturbelassenem Stamm- und Astholz
des AG verrutschfest herstellen.
Holz innerhalb der Baustelle aufnehmen und fördern.
Grundfläche des Haufens 'ergibt sich aus vorhandenem Totholz innerhalb der Baustelle.'

Höhe des Haufens ca. 1,50 m.
Menge: 1,000 St
Leistungsbereichkatalog: 107

**01.05.0010 Begrenzungspfähle liefern u. setzen**
Begrenzungspfähle zum Abgrenzen von Vegetationsflächen
nach Unterlagen des AG liefern und standfest setzen.
Pfähle aus Stiel- oder Traubeneiche (Spaltpfahl).
Pfahllänge '2,50 m'

Kantenlängen = 25 bis 30 cm.
Pfähle 'als Grenzmarkierung zur Ackerfläche'
Einbautiefe in gewachsenem Boden = 1,00 m
Standortwahl der Pfähle erfolgt in Abstimmung mit dem AG.
Menge: 7,000 St

#### Unterabschnitt 01.06 Maßnahme 8A

**01.06.0001 Einzelgehölz pflegen Unterhalt.pflege*Stamm u. Stock Gehölze Verw. AN**
Einzelgehölz (Hochstamm) in Baumreihe pflegen.
Stamm- und Stockaustriebe entfernen.
Lichtraumprofil herstellen.
Sich reibende, kreuzende, beschädigte, kranke und tote Äste und Zweige abschneiden. Vorhandene Überwallungen erhalten.
Baumart = Linde
Baumhöhe ca. 5 m.
Kronenbreite bis 5 m.
Stammdurchmesser ca. 25 bis 30 cm.
Schnittgut abtransportieren und nach Wahl des AN verwerten.
Menge: 44,000 St
Leistungsbereichkatalog: 107

**01.06.0002 Extensivfläche mähen Trockenrasen ganzflächig*Schnitthöhe 10 cm Mähgut bleibt**
StL-Nr. 2110765019199101
Extensivfläche entsprechend der ökologischen Funktion
mähen.
Biotoptyp = Trocken- oder Halbtrockenrasen.
Neigung 'eben'

Ganzflächig.
Durchführen 'ab Mitte Juli'

Mähgerät 'Mulcher'

Schnitthöhe 10 cm.
Mähgut bleibt liegen.
Menge: 1500,000 m2
Leistungsbereichkatalog: 107

**01.06.0003 Begrenzungspfähle liefern u. setzen**
Begrenzungspfähle zum Abgrenzen von Vegetationsflächen
nach Unterlagen des AG liefern und standfest setzen.
Pfähle aus Stiel- oder Traubeneiche (Spaltpfahl).
Pfahllänge '2,50 m'

Kantenlängen = 25 bis 30 cm.
Pfähle 'als Grenzmarkierung zur Ackerfläche'
Einbautiefe in gewachsenem Boden = 1,00 m
Standortwahl der Pfähle erfolgt in Abstimmung mit dem AG.
Menge: 11,000 St

#### Unterabschnitt 01.07 Maßnahme 9A

**01.07.0001 Gehölzbestand verjüngen*Überwuchs 1,00 m*über 0,2-0,5St/m2**
StL-Nr. 2110763009192999
Gehölzbestand durch Auf-den-Stock-setzen verjüngen,
Schnitthöhe ca. 10 bis 20 cm über dem Boden. Beschädigte Gehölze des verbleibenden Bestands fachgerecht
schneiden. Abgerechnet wird die Grundfläche des Gehölzbestands (gemessen vom Wurzelstock der Randpflanzen).
Standort 'Gewässerrandstreifen am Flötegraben'

Überwuchs bis 1,00 m außerhalb des Wurzelstocks der
Randpflanzen.
Zeitraum 'abschnittsweise bis 2 Jahre'

Mittlere Dichte des Bestandes über 0,2 bis 0,5 Stück/m2
Auf-den-Stock-setzen 'abschnittsweise ca. 50 v. H. des
Bestandes. Länge der Abschnitte = 5 m'

Stammholz 'ist abzutransportieren und nach Wahl des AN zu verwerten'

Schnittgut 'ist abzutransportieren und nach Wahl des AN zu verwerten'
Menge: 2600,000 m2
Leistungsbereichkatalog: 107

**01.07.0002 Extensivfläche mähen Ruderalfluren*ganzflächig ab Mitte Juli*Balkenmäher Schnitthöhe 10 cm**
StL-Nr. 2110765020123199
Extensivfläche entsprechend der ökologischen Funktion
mähen.
Biotoptyp = Ruderalfluren, Altgrasbestände, Hochstaudenfluren.
Ganzflächig.
Durchführen ab Mitte Juli.
Mähgerät = Balkenmäher.
Schnitthöhe 10 cm.
Mähgut 'nach 3-7 Tagen abräumen und nach Wahl des AN verwerten'
Menge: 3000,000 m2
Leistungsbereichkatalog: 107

**01.07.0003 Überwuchs entfernen**
Den Überwuchs des Gehölzbestandes beidseitig fachgerecht und sauber zurückschneiden. Abgerechnet wird nach Länge in Meter.
Standort = Gehölzbestand auf Teilflächen der Maßnahme entlang eines Ackers und eines Grabens. Überwuchs auf 0,5 m außerhalb des Wurzelstocks der Randpflanzen zurückschneiden.
Zeitraum seit letztem Rückschnitt über 5 bis 10 Jahre.
Mittlere Dichte des Bestandes über 0,2 bis 0,5 Stück/m2
Schnittgut 'ist abzutransportieren und ist nach Wahl des AN zu verwerten.'
Menge: 700,000 m

*Hinweis: Hinweis 11A*
Die Unterhaltungsmaßnahmen an der Fläche 11A teilen sich in drei Teilbereiche auf: 11.1 "westlich" = OZ. 01.08.0001. bis OZ. 01.08.0003.; 11.2 "nordöstlich" = OZ. 01.08.0004. bis OZ. 01.08.0006.; 11.2 "südöstlich" = OZ.01.08.0007. bis OZ. 01.08.0010.

#### Unterabschnitt 01.08 Maßnahme 11A

**01.08.0001 Extensivfläche mähen*ganzflächig ab Mitte Juli*Balkenmäher Schnitthöhe 10 cm**
StL-Nr. 2110765090123199
Extensivfläche entsprechend der ökologischen Funktion
mähen.
Biotoptyp 'Wiese, Straßenrandstreifen'

Ganzflächig.
Durchführen ab Mitte Juli.
Mähgerät = Balkenmäher.
Schnitthöhe 10 cm.
Mähgut 'nach 3-7 Tagen abräumen und nach Wahl des AN verwerten'
Menge: 2350,000 m2
Leistungsbereichkatalog: 107

**01.08.0002 Überwuchs entfernen**
Den Überwuchs des Gehölzbestandes einseitig fachgerecht und sauber zurückschneiden. Abgerechnet wird nach Länge in Meter.
Standort = Gehölzbestand auf Teilflächen der Maßnahme entlang eines Ackers und eines Grabens. Überwuchs auf 0,5
m außerhalb des Wurzelstocks der Randpflanzen zurückschneiden.
Zeitraum seit letztem Rückschnitt über 5 bis 10 Jahre.
Mittlere Dichte des Bestandes über 0,2 bis 0,5 Stück/m2
Schnittgut 'ist abzutransportieren und ist nach Wahl des AN zu verwerten.'
Menge: 400,000 m

**01.08.0003 Begrenzungspfähle liefern u. setzen**
Begrenzungspfähle zum Abgrenzen von Vegetationsflächen
nach Unterlagen des AG liefern und standfest setzen.
Pfähle aus Stiel- oder Traubeneiche (Spaltpfahl).
Pfahllänge '2,50 m'

Kantenlängen = 25 bis 30 cm.
Pfähle 'als Grenzmarkierung zur Ackerfläche'
Einbautiefe in gewachsenem Boden = 1,00 m
Standortwahl der Pfähle erfolgt in Abstimmung mit dem AG.
Menge: 6,000 St

**01.08.0004 Extensivfläche mähen*ganzflächig ab Mitte Juli*Balkenmäher Schnitthöhe 10 cm**
StL-Nr. 2110765090123199
Extensivfläche entsprechend der ökologischen Funktion
mähen.
Biotoptyp 'Wiese, Straßenrandstreifen'

Ganzflächig.
Durchführen ab Mitte Juli.
Mähgerät = Balkenmäher.
Schnitthöhe 10 cm.
Mähgut 'nach 3-7 Tagen abräumen und nach Wahl des AN verwerten'
Menge: 1130,000 m2
Leistungsbereichkatalog: 107

**01.08.0005 Überwuchs entfernen**
Den Überwuchs des Gehölzbestandes einseitig fachgerecht und sauber zurückschneiden. Abgerechnet wird nach Länge in Meter.
Standort = Gehölzbestand auf Teilflächen der Maßnahme entlang eines Ackers und eines Grabens. Überwuchs auf 1,00 m außerhalb des Wurzelstocks der Randpflanzen zurückschneiden.
Zeitraum seit letztem Rückschnitt über 5 bis 10 Jahre.
Mittlere Dichte des Bestandes über 0,2 bis 0,5 Stück/m2
Schnittgut 'ist abzutransportieren und ist nach Wahl des AN zu verwerten.'
Menge: 140,000 m

**01.08.0006 Begrenzungspfähle liefern u. setzen**
Begrenzungspfähle zum Abgrenzen von Vegetationsflächen
nach Unterlagen des AG liefern und standfest setzen.
Pfähle aus Stiel- oder Traubeneiche (Spaltpfahl).
Pfahllänge '2,50 m'

Kantenlängen = 25 bis 30 cm.
Pfähle 'als Grenzmarkierung zur Ackerfläche'
Einbautiefe in gewachsenem Boden = 1,00 m
Standortwahl der Pfähle erfolgt in Abstimmung mit dem AG.
Menge: 4,000 St

**01.08.0007 Gehölzbestand verjüngen*Überwuchs 1,00 m über 10-20 Jahre*über 0,2-0,5St/m2**
StL-Nr. 2110763009122999
Gehölzbestand durch Auf-den-Stock-setzen verjüngen,
Schnitthöhe ca. 10 bis 20 cm über dem Boden. Beschädigte Gehölze des verbleibenden Bestands fachgerecht
schneiden. Abgerechnet wird die Grundfläche des Gehölzbestands (gemessen vom Wurzelstock der Randpflanzen).
Standort 'zwischen einem Gewässerrandstreifen und einem
unbefestigten Wirtschaftsweg'

Überwuchs bis 1,00 m außerhalb des Wurzelstocks der
Randpflanzen.
Zeitraum seit letzter Verjüngung über 10 bis 20 Jahre.
Mittlere Dichte des Bestandes über 0,2 bis 0,5 Stück/m2
Auf-den-Stock-setzen 'ca. 50 v. H. in ca. 10 m Abständen'

Stammholz 'ist abzutransportieren und nach Wahl des AN
zu verwerten'

Schnittgut 'ist abzutransportieren und nach Wahl des AN
zu verwerten'
Menge: 370,000 m2
Leistungsbereichkatalog: 107

**01.08.0008 Extensivfläche mähen*ganzflächig ab Mitte Juli*Balkenmäher Schnitthöhe 10 cm**
StL-Nr. 2110765090123199
Extensivfläche entsprechend der ökologischen Funktion
mähen.
Biotoptyp 'Wiese, Straßenrandstreifen'

Ganzflächig.
Durchführen ab Mitte Juli.
Mähgerät = Balkenmäher.
Schnitthöhe 10 cm.
Mähgut 'nach 3-7 Tagen abräumen und nach Wahl des AN verwerten'
Menge: 275,000 m2
Leistungsbereichkatalog: 107

**01.08.0009 Überwuchs entfernen**
Den Überwuchs des Gehölzbestandes einseitig fachgerecht und sauber zurückschneiden. Abgerechnet wird nach Länge in Meter.
Standort = Gehölzbestand auf Teilflächen der Maßnahme entlang eines Ackers und eines Grabens. Überwuchs auf 0,5 m außerhalb des Wurzelstocks der Randpflanzen zurückschneiden.
Zeitraum seit letztem Rückschnitt über 5 bis 10 Jahre.
Mittlere Dichte des Bestandes über 0,2 bis 0,5 Stück/m2
Schnittgut 'ist abzutransportieren und ist nach Wahl des AN zu verwerten.'
Menge: 70,000 m

**01.08.0010 Begrenzungspfähle liefern u. setzen**
Begrenzungspfähle zum Abgrenzen von Vegetationsflächen
nach Unterlagen des AG liefern und standfest setzen.
Pfähle aus Stiel- oder Traubeneiche (Spaltpfahl).
Pfahllänge '2,50 m'

Kantenlängen = 25 bis 30 cm.
Pfähle 'als Grenzmarkierung zur Ackerfläche'
Einbautiefe in gewachsenem Boden = 1,00 m
Standortwahl der Pfähle erfolgt in Abstimmung mit dem AG.
Menge: 4,000 St

*Hinweis: Hinweis 12A*
Die Unterhaltungsmaßnahmen an der Fläche 12A teilen sich in drei Teilbereiche auf: 12.1 "westlich" = OZ. 01.09.0001. bis OZ. 01.09.0004.; 12.2 "nordöstlich" = OZ. 01.09.0005. bis OZ. 01.09.0006.; 12.2 "südöstlich" = OZ.01.09.0007. bis OZ. 01.09.0012.

#### Unterabschnitt 01.09 Maßnahme 12A

**01.09.0001 Extensivfläche mähen Ruderalfluren ganzflächig*ab Mitte Juli Balkenmäher*Schnitthöhe 10 cm**
StL-Nr. 2110765029123199
Extensivfläche entsprechend der ökologischen Funktion
mähen.
Biotoptyp = Ruderalfluren, Altgrasbestände, Hochstaudenfluren.
Neigung 'eben'

Ganzflächig.
Durchführen ab Mitte Juli.
Mähgerät = Balkenmäher.
Schnitthöhe 10 cm.
Mähgut 'nach 3-7 Tagen abräumen und nach Wahl des AN verwerten'
Menge: 450,000 m2
Leistungsbereichkatalog: 107

**01.09.0002 Gehölzbestand verjüngen*Überwuchs 1,00 m über 10-20 Jahre*über 0,2-0,5St/m2**
StL-Nr. 2110763009122999
Gehölzbestand durch Auf-den-Stock-setzen verjüngen,
Schnitthöhe ca. 10 bis 20 cm über dem Boden. Beschädigte Gehölze des verbleibenden Bestands fachgerecht
schneiden. Abgerechnet wird die Grundfläche des Gehölzbestands (gemessen vom Wurzelstock der Randpflanzen).
Standort 'Gewässerrandstreifen'

Überwuchs bis 1,00 m außerhalb des Wurzelstocks der
Randpflanzen.
Zeitraum seit letzter Verjüngung über 10 bis 20 Jahre.
Mittlere Dichte des Bestandes über 0,2 bis 0,5 Stück/m2
Auf-den-Stock-setzen 'abschnittsweise ca. 50 v. H. des
Bestandes, Länge der Abschnitte = 10 m'

Stammholz 'ist abzutransportieren und nach Wahl des AN
verwerten'

Schnittgut 'ist abzutransportieren und nach Wahl des AN
verwerten'
Menge: 600,000 m2
Leistungsbereichkatalog: 107

**01.09.0003 Überwuchs entfernen**
Den Überwuchs des Gehölzbestandes einseitig fachgerecht und sauber zurückschneiden. Abgerechnet wird nach Länge in Meter.
Standort = Gehölzbestand auf Teilflächen der Maßnahme entlang eines Ackers und eines Grabens. Überwuchs auf 0,5 m außerhalb des Wurzelstocks der Randpflanzen zurückschneiden.
Zeitraum seit letztem Rückschnitt über 5 bis 10 Jahre.
Mittlere Dichte des Bestandes über 0,2 bis 0,5 Stück/m2
Schnittgut 'ist abzutransportieren und ist nach Wahl des AN zu verwerten.'
Menge: 85,000 m

**01.09.0004 Begrenzungspfähle liefern u. setzen**
Begrenzungspfähle zum Abgrenzen von Vegetationsflächen
nach Unterlagen des AG liefern und standfest setzen.
Pfähle aus Stiel- oder Traubeneiche (Spaltpfahl).
Pfahllänge '2,50 m'

Kantenlängen = 25 bis 30 cm.
Pfähle 'als Grenzmarkierung zur Ackerfläche'
Einbautiefe in gewachsenem Boden = 1,00 m
Standortwahl der Pfähle erfolgt in Abstimmung mit dem AG.
Menge: 3,000 St

**01.09.0005 Extensivfläche mähen Ruderalfluren*ganzflächig ab Mitte Juli*Balkenmäher Schnitthöhe 10 cm**
StL-Nr. 2110765020123199
Extensivfläche entsprechend der ökologischen Funktion
mähen.
Biotoptyp = Ruderalfluren, Altgrasbestände, Hochstaudenfluren.
Ganzflächig.
Durchführen ab Mitte Juli.
Mähgerät = Balkenmäher.
Schnitthöhe 10 cm.
Mähgut 'nach 3-7 Tagen abräumen und nach Wahl des AN verwerten'
Menge: 2000,000 m2
Leistungsbereichkatalog: 107

**01.09.0006 Begrenzungspfähle liefern u. setzen**
Begrenzungspfähle
Begrenzungspfähle zum Abgrenzen von Vegetationsflächen
nach Unterlagen des AG liefern und standfest setzen.
Pfähle aus Stiel- oder Traubeneiche (Spaltpfahl).
Pfahllänge '2,50 m'

Kantenlängen = 25 bis 30 cm.
Pfähle 'als Grenzmarkierung zur Ackerfläche'
Einbautiefe in gewachsenem Boden = 1,00 m
Standortwahl der Pfähle erfolgt in Abstimmung mit dem AG.
Menge: 4,000 St

**01.09.0007 Gehölzbestand verjüngen*Überwuchs 2,00 m über 10-20 Jahre*über 0,2-0,5St/m2 50v.H.Schachbrett**
StL-Nr. 2110763009222399
Gehölzbestand durch Auf-den-Stock-setzen verjüngen,
Schnitthöhe ca. 10 bis 20 cm über dem Boden. Beschädigte Gehölze des verbleibenden Bestands fachgerecht
schneiden. Abgerechnet wird die Grundfläche des Gehölzbestands (gemessen vom Wurzelstock der Randpflanzen).
Standort 'Gehölzbestand entlang eines
Gewässerrandstreifens'

Überwuchs bis 2,00 m außerhalb des Wurzelstocks der
Randpflanzen.
Zeitraum seit letzter Verjüngung über 10 bis 20 Jahre.
Mittlere Dichte des Bestandes über 0,2 bis 0,5 Stück/m2
Auf-den-Stock-setzen, schachbrettartig ca. 50 v.H. des
Bestandes nach Unterlagen des AG.
Stammholz 'ist abzutransportieren und nach Wahl des AN
zu verwerten'

Schnittgut 'ist abzutransportieren und nach Wahl des AN
zu verwerten'
Menge: 1000,000 m2
Leistungsbereichkatalog: 107

**01.09.0008 Überwuchs entfernen**
Den Überwuchs des Gehölzbestandes einseitig fachgerecht und sauber zurückschneiden. Abgerechnet wird nach Länge in Meter.
Standort = Gehölzbestand auf Teilflächen der Maßnahme entlang eines Ackers und eines Grabens. Überwuchs auf 0,5 m außerhalb des Wurzelstocks der Randpflanzen zurückschneiden.
Zeitraum seit letztem Rückschnitt über 5 bis 10 Jahre.
Mittlere Dichte des Bestandes über 0,2 bis 0,5 Stück/m2
Schnittgut 'ist abzutransportieren und ist nach Wahl des AN zu verwerten.'
Menge: 100,000 m

**01.09.0009 Extensivfläche mähen Ruderalfluren ganzflächig*ab Mitte Juli Balkenmäher*Schnitthöhe 10 cm**
StL-Nr. 2110765029123199
Extensivfläche entsprechend der ökologischen Funktion
mähen.
Biotoptyp = Ruderalfluren, Altgrasbestände, Hochstaudenfluren.
Neigung 'eben'

Ganzflächig.
Durchführen ab Mitte Juli.
Mähgerät = Balkenmäher.
Schnitthöhe 10 cm.
Mähgut 'nach 3-7 Tagen abräumen und nach Wahl des AN verwerten'
Menge: 2000,000 m2
Leistungsbereichkatalog: 107

**01.09.0010 Begrenzungspfähle liefern u. setzen**
Begrenzungspfähle
Begrenzungspfähle zum Abgrenzen von Vegetationsflächen
nach Unterlagen des AG liefern und standfest setzen.
Pfähle aus Stiel- oder Traubeneiche (Spaltpfahl).
Pfahllänge '2,50 m'

Kantenlängen = 25 bis 30 cm.
Pfähle 'als Grenzmarkierung zur Ackerfläche'
Einbautiefe in gewachsenem Boden = 1,00 m
Standortwahl der Pfähle erfolgt in Abstimmung mit dem AG.
Menge: 6,000 St

**01.09.0011 Nicht gef.Siedlungsabfall aufnehmen Veget.fläche**
StL-Nr. 1210200129
Nicht gefährlichen Siedlungsabfall aufnehmen und nach
Unterlagen des AG trennen und lagern. Entsorgung wird
gesondert vergütet.
Abgerechnet wird nach Wiegescheinen.
Abfall von Vegetationsflächen.
Lagerfläche 'nicht innerhalb der
Baustelle/Vegetationsfläche'
Menge: 0,010 t
Leistungsbereichkatalog: 102

**01.09.0012 N. gefährl. Siedl.abfall entsorgen Gebühr einrechn.**
StL-Nr. 1210210501
Gelagerten nicht gefährlichen Siedlungsabfall getrennt
laden, fördern und einem Entsorgungsträger nach Unterlagen des AG übergeben.
Abgerechnet wird nach Wiegescheinen.
Gebühren der Abfallentsorgung sind einzurechnen.
Menge: 0,010 t
Leistungsbereichkatalog: 102

### Abschnitt 02 Pflegemaßnahmen Gö-Friedland

#### Unterabschnitt 02.00 Maßnahme 17A

**02.00.0001 Gehölzbestand verjüngen*Überwuchs 2,00 m über 10-20 Jahre*über 0,2-0,5St/m2**
StL-Nr. 2110763009222999
Gehölzbestand durch Auf-den-Stock-setzen verjüngen,
Schnitthöhe ca. 10 bis 20 cm über dem Boden. Beschädigte Gehölze des verbleibenden Bestands fachgerecht
schneiden. Abgerechnet wird die Grundfläche des Gehölzbestands (gemessen vom Wurzelstock der Randpflanzen).
Standort 'Feldgehölz zwischen einem Wirtschaftsweg und dem Bach "Horlgraben"'

Überwuchs bis 2,00 m außerhalb des Wurzelstocks der
Randpflanzen.
Zeitraum seit letzter Verjüngung über 10 bis 20 Jahre.
Mittlere Dichte des Bestandes über 0,2 bis 0,5 Stück/m2
Auf-den-Stock-setzen 'Auf-den-Stock-setzen,
abschnittsweise ca. 50 v. H. des Bestandes in 10 m Abständen'

Stammholz 'ist abzutransportieren und nach Wahl des AN
zu verwerten'

Schnittgut 'ist abzutransportieren und nach Wahl des AN
zu verwerten'
Menge: 2250,000 m2
Leistungsbereichkatalog: 107

**02.00.0002 Überwuchs des Bestandes entfernen**
Den Überwuchs des Gehölzbestandes einseitig zum Wirtschaftsweg und zum Bach hin fachgerecht und sauber zurückschneiden. Abgerechnet wird nach Länge in Meter.
Standort = Feldgehölz zwischen einem Wirtschaftsweg und dem Bach "Horlgraben"
Überwuchs bis auf 0,5 m außerhalb des Wurzelstocks der Randpflanzen zurückschneiden.
Zeitraum seit letztem Rückschnitt über 5 bis 10 Jahre.
Mittlere Dichte des Bestandes über 0,2 bis 0,5 Stück/m2
Schnittgut 'ist abzutransportieren und ist nach Wahl des AN zu verwerten.'
Menge: 250,000 m
